# Unterhalts- und Glasreinigung ABz3 2026-2029
Angebotsaufforderung (GAEB DA XML 3.2, DA83)
Projekt: 812A325L056
Währung: EUR
Nebenangebote zugelassen: ja
Vergabeart: Offenes Verfahren
Abgabeort: E-Vergabe Plattform
Auftraggeber: WSA Westdeutsche Kanäle, Standort Duisburg-Meiderich, Emmericher Straße 201, 47138 Duisburg-Meiderich, Telefon 0203 4504-0, E-Mail wsa-westdeutsche-kanaele@wsv.bund.de; Vergabenummer: 2025-812A3-056
Erstellt mit: GXML Toolbox V3.3 R20210630, iTWO_64 V10.0.894, 21.01.2026

## Los 1: Unterhaltsreinigung ABz3 2026-2029
Datum: 21.01.2026

*Hinweis: Hinweis*
Die Mengenangaben beziehen sich auf die gesamte Vertragslaufzeit (3 Jahre).
Der genaue Umfang der Arbeiten ist der Leistungsbeschreibung und den Anagen zu entnehmen.
Die Mengeneinheit "St" bezieht sich immer auf einen Reinigungsdurchgang.

### Abschnitt 1 Unterhaltsreinigung

#### Unterabschnitt 1.1 ABz Bürogebäude

**1.1.10 Büroräume**
Menge: 312,000 St

**1.1.20 Tägl. Verkehrswege Flure**
Menge: 312,000 St

**1.1.30 Sozialräume und Teeküche**
Menge: 312,000 St

**1.1.40 Abstell-, Serverräume**
Menge: 312,000 St

**1.1.50 Sanitärräume, WC**
Menge: 312,000 St

#### Unterabschnitt 1.2 ABz Nebengebäude

**1.2.10 Schreinerei (Vorraum)**
Menge: 312,000 St

**1.2.20 Schreinrei (Sanitärräume, WC)**
Menge: 312,000 St

**1.2.30 Ex Bauhof Außenstelle (Büroraum)**
Menge: 156,000 St

**1.2.40 Ex Bauhof Außenstelle (Umkleide 2)**
Menge: 312,000 St

**1.2.50 Gebäude Vorhandwerker (Büroräume mit Flur)**
Menge: 312,000 St

**1.2.60 Gebäude Sanitär/Umkleide (Sanitärbereich)**
Menge: 312,000 St

**1.2.70 Gebäude Sanitär/Umkleide (Umkleide)**
Menge: 312,000 St

**1.2.80 Gebäude Sozialraum mit Küche**
Menge: 312,000 St

#### Unterabschnitt 1.3 Kleine Schleuse Friedrichsfeld Steuerstand

**1.3.10 Büroräume /Steuerstand kl. Schleuse**
Menge: 468,000 St

**1.3.20 Tägl. Verkehrswege Treppenhäuser, kl. Schleuse**
Menge: 468,000 St

**1.3.30 Sanitärraum kl. Schleuse**
Menge: 468,000 St

#### Unterabschnitt 1.4 Große Schleuse Friedrichsfeld Steuerstand

*Hinweis: Vorbemerkung*
In die Unterhaltsreinigung (UR) ist die Reinigung der drei Fenster im Bereich des Steuerpultes fest einzukalkulieren. Aufgrund von standortbedingtem Spritzwasser und daraus resultierender starker Verschmutzung müssen diese einmal wöchentlich (Glas außen, Rahmen und Falze) gereinigt werden. Diese Leistung ist ausdrücklich Bestandteil der UR und nicht der separat vergebenen Glasreinigung.

**1.4.10 Büroräume / Steuerstand gr. Schleuse incl. drei Fenster außen (W1)**
Büroräume / Steuerstand gr. Schleuse incl. der einmal wöchentlichen vollständigen Reinigung von 3 Fenstereinheiten (außen) im Bereich des Steuerpultes.
Menge: 468,000 St

**1.4.20 Sanitärraum gr. Schleuse**
Menge: 468,000 St

**1.4.30 Flur / Windfang**
Menge: 468,000 St

#### Unterabschnitt 1.5 Pumpenhaus Schleuse Friedrichsfeld

**1.5.10 Tägl. Verkehrswege Treppenhaus Pumpenhaus**
Menge: 36,000 St

**1.5.20 Sozialraum Pumpenhaus**
Menge: 36,000 St

**1.5.30 Sanitär- und Duschraum Pumpenhaus**
Menge: 36,000 St

#### Unterabschnitt 1.6 Hebestelle Schleuse Friedrichsfeld

**1.6.10 Bürorraum**
Menge: 36,000 St

**1.6.20 Flur/Vorraum**
Menge: 36,000 St

**1.6.30 Sanitärraum**
Menge: 36,000 St

**1.6.40 Teeküche**
Menge: 36,000 St

#### Unterabschnitt 1.7 Sozialrraum Schleuse Friedrichsfeld

**1.7.10 Sozialraum mit Teeküche**
Menge: 156,000 St

**1.7.20 Flur**
Menge: 156,000 St

**1.7.30 Sanitärraum**
Menge: 312,000 St

**1.7.40 Duschraum**
Menge: 156,000 St

#### Unterabschnitt 1.8 Kleine Schleuse Hünxe Steuerstand

**1.8.10 Büroräume /Steuerstand kl. Schleuse**
Menge: 468,000 St

**1.8.20 Tägl. Verkehrswege Treppenhäuser, kl. Schleuse**
Menge: 468,000 St

**1.8.30 Flur EG**
Menge: 468,000 St

**1.8.40 Sanitärraum EG**
Menge: 468,000 St

#### Unterabschnitt 1.9 Große Schleuse Hünxe Steuerstand

**1.9.10 Büroräume / Steuerstand gr. Schleuse**
Menge: 156,000 St

**1.9.20 Sanitärraum gr. Schleuse**
Menge: 468,000 St

**1.9.30 Flur / Windfang**
Menge: 156,000 St

#### Unterabschnitt 1.10 Pumpenhaus Schleuse Hünxe

**1.10.10 Treppenhaus Pumpenaus**
Menge: 36,000 St

**1.10.20 Sanitärraum / WC EG**
Menge: 36,000 St

**1.10.30 Sozialraum Pumpenhaus**
Menge: 36,000 St

#### Unterabschnitt 1.11 Stützpunkt Schleuse Hünxe

**1.11.10 Büroraum**
Menge: 156,000 St

**1.11.20 Sanitär- und Duschraum**
Menge: 312,000 St

**1.11.30 Sozialraum mit Teeküche**
Menge: 156,000 St

**1.11.40 Flur**
Menge: 156,000 St

### Abschnitt 2 Intensivreinigung

#### Unterabschnitt 2.1 ABz Bürogebäude

**2.1.10 Büroräume**
Menge: 6,000 St

**2.1.20 Tägl. Verkehrswege Flure**
Menge: 6,000 St

**2.1.30 Sozialräume und Teeküche**
Menge: 6,000 St

**2.1.40 Abstell-, Server- und Druckerräume**
Menge: 6,000 St

**2.1.50 Sanitärräume, WC**
Menge: 6,000 St

#### Unterabschnitt 2.2 ABz Nebengebäude

**2.2.10 Schreinerei (Vorraum)**
Menge: 3,000 St

**2.2.20 Schreinrei (Sanitärräume, WC)**
Menge: 3,000 St

**2.2.30 Ex Bauhof Außenstelle (Umkleide)**
Menge: 3,000 St

**2.2.40 Ex Bauhof Außenstelle (Teeküche)**
Menge: 3,000 St

**2.2.50 Ex Bauhof Außenstelle (Sozialraum)**
Menge: 3,000 St

**2.2.60 Ex Bauhof Außenstelle (Büroraum)**
Menge: 3,000 St

**2.2.70 Ex Bauhof Außenstelle (Umkleide 2)**
Menge: 3,000 St

**2.2.80 Gebäude Vorhandwerker (Büroräume mit Flur)**
Menge: 6,000 St

**2.2.90 Gebäude Sanitär/Umkleide**
Menge: 6,000 St

**2.2.100 Gebäude Sozialraum mit Küche**
Menge: 6,000 St

#### Unterabschnitt 2.3 Kleine Schleuse Friedrichsfeld Steuerstand

**2.3.10 Büroräume /Steuerstand kl. Schleuse**
Menge: 6,000 St

**2.3.20 Tägl. Verkehrswege Treppenhäuser, kl. Schleuse**
Menge: 6,000 St

**2.3.30 Sanitärraum kl. Schleuse**
Menge: 6,000 St

#### Unterabschnitt 2.4 Große Schleuse Friedrichsfeld Steuerstand

**2.4.10 Büroräume / Steuerstand gr. Schleuse**
Menge: 6,000 St

**2.4.20 Sanitärraum gr. Schleuse**
Menge: 6,000 St

**2.4.30 Flur / Windfang**
Menge: 6,000 St

#### Unterabschnitt 2.5 Pumpenhaus Schleuse Friedrichsfeld

**2.5.10 Tägl. Verkehrswege Treppenhaus Pumpenhaus**
Menge: 3,000 St

**2.5.20 Sozialraum Pumpenhaus**
Menge: 3,000 St

**2.5.30 Sanitär- und Duschraum Pumpenhaus**
Menge: 3,000 St

**2.5.40 Hallenboden und Nebenräume Pumpenhaus**
Menge: 3,000 St

#### Unterabschnitt 2.6 Hebestelle Schleuse Friedrichsfeld

**2.6.10 Bürorraum**
Menge: 3,000 St

**2.6.20 Flur/Vorraum**
Menge: 3,000 St

**2.6.30 Sanitärraum**
Menge: 3,000 St

**2.6.40 Teeküche**
Menge: 3,000 St

#### Unterabschnitt 2.7 Sozialrraum Schleuse Friedrichsfeld

**2.7.10 Sozialraum mit Teeküche**
Menge: 3,000 St

**2.7.20 Flur**
Menge: 3,000 St

**2.7.30 Sanitärraum**
Menge: 6,000 St

**2.7.40 Duschraum**
Sanitärraum
Menge: 6,000 St

#### Unterabschnitt 2.8 Kleine Schleuse Hünxe Steuerstand

**2.8.10 Büroräume /Steuerstand kl. Schleuse**
Menge: 6,000 St

**2.8.20 Tägl. Verkehrswege Treppenhäuser, kl. Schleuse**
Menge: 6,000 St

**2.8.30 Flur EG**
Menge: 6,000 St

**2.8.40 Sanitärraum EG**
Menge: 6,000 St

#### Unterabschnitt 2.9 Große Schleuse Hünxe Steuerstand

**2.9.10 Büroräume / Steuerstand gr. Schleuse**
Menge: 6,000 St

**2.9.20 Sanitärraum gr. Schleuse**
Menge: 6,000 St

**2.9.30 Flur / Windfang**
Menge: 6,000 St

#### Unterabschnitt 2.10 Pumpenhaus Schleuse Hünxe

**2.10.10 Treppenhaus Pumpenaus**
Menge: 3,000 St

**2.10.20 Sanitärraum / WC EG**
Menge: 3,000 St

**2.10.30 Sozialraum Pumpenhaus**
Menge: 3,000 St

**2.10.40 Abstellraum**
Menge: 3,000 St

**2.10.50 Dusche**
Menge: 3,000 St

**2.10.60 Hallenboden / Pumpenraum**
Menge: 3,000 St

#### Unterabschnitt 2.11 Stützpunkt Schleuse Hünxe

**2.11.10 Büroraum**
Menge: 3,000 St

**2.11.20 Sanitär- und Duschraum**
Menge: 3,000 St

**2.11.30 Sozialraum mit Teeküche**
Menge: 3,000 St

**2.11.40 Flur**
Menge: 3,000 St

### Abschnitt 3 Stundenlohnarbeiten

#### Unterabschnitt 3.1 Zusatzleistungen

**3.1.10 Unterhaltsreinigung**
Menge: 90,000 h
